# Unitat exterior d'aire condicionat

- Propietat de l'arxiu: CYPE INGENIEROS, S.A.
- Format: FIEBDC-3/2002
- Divisa: EUR
- Costos indirectes: 3.00 %
- IVA: 21.00 %

## I Instal·lacions

### IB Sistemes de climatització

#### IBB Sistema VRF (Bosch)

**IBB010** U Unitat exterior d'aire condicionat.
Unitat exterior d'aire condicionat d'alta eficiència, sistema Bosch 5000 VRF bomba de calor, per a gas R-410A, alimentació monofàsica (230V/50Hz), sèrie MDCI, model MDCI 8-1 "BOSCH", potència frigorífica nominal 8 kW (temperatura de bulb sec de l'aire interior 27°C i de l'aire exterior 35°C, temperatura de bulb humit de l'aire interior 19°C i de l'aire exterior 24°C), EER = 3,9, consum elèctric nominal en refrigeració 2,05 kW, rang de funcionament de temperatura de bulb sec de l'aire exterior en refrigeració des de -15 fins a 43°C, potència calorífica nominal 9 kW (temperatura de bulb humit de l'aire interior 15°C i de l'aire exterior 6°C, temperatura de bulb sec de l'aire interior 20°C i de l'aire exterior 7°C), COP = 4,02, consum elèctric nominal en calefacció 2,24 kW, rang de funcionament de temperatura de bulb humit de l'aire exterior en calefacció des de -15 fins a 27°C, de 966x396x1075 mm, 75,5 kg, pressió sonora 56 dBA, cabal d'aire 5500 m³/h, compressor de tipus scroll, amb tecnologia Full DC Inverter, amb capacitat de connexió de fins a 4 unitats interiors. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42bos040a | U | Unitat exterior d'aire condicionat d'alta eficiència, sistema Bosch 5000 VRF bomba de calor, per a gas R-410A, alimentació monofàsica (230V/50Hz), sèrie MDCI, model MDCI 8-1 "BOSCH", potència frigorífica nominal 8 kW (temperatura de bulb sec de l'aire interior 27°C i de l'aire exterior 35°C, temperatura de bulb humit de l'aire interior 19°C i de l'aire exterior 24°C), EER = 3,9, consum elèctric nominal en refrigeració 2,05 kW, rang de funcionament de temperatura de bulb sec de l'aire exterior en refrigeració des de -15 fins a 43°C, potència calorífica nominal 9 kW (temperatura de bulb humit de l'aire interior 15°C i de l'aire exterior 6°C, temperatura de bulb sec de l'aire interior 20°C i de l'aire exterior 7°C), COP = 4,02, consum elèctric nominal en calefacció 2,24 kW, rang de funcionament de temperatura de bulb humit de l'aire exterior en calefacció des de -15 fins a 27°C, de 966x396x1075 mm, 75,5 kg, pressió sonora 56 dBA, cabal d'aire 5500 m³/h, compressor de tipus scroll, amb tecnologia Full DC Inverter, amb capacitat de connexió de fins a 4 unitats interiors. (material) | 1.000 | 2975.00 | 2975.00 |
| mt42www080 | U | Kit d'amortidors antivibració de terra, format per quatre amortidors de cautxú, amb els seus cargols, rosques i volanderes corresponents. (material) | 1.000 | 8.00 | 8.00 |
| mo005 | h | Oficial 1ª instal·lador de climatització. (mà d'obra) | 4.556 | 29.34 | 133.67 |
| mo104 | h | Ajudant instal·lador de climatització. (mà d'obra) | 4.556 | 25.25 | 115.04 |
| % | % | Costos directes complementaris | 2 % | 3231.71 | 64.63 |
|  |  | Costos directes |  |  | 3296.34 |
