# Grup hidràulic solar

- Propietat de l'arxiu: CYPE INGENIEROS, S.A.
- Format: FIEBDC-3/2002
- Divisa: EUR
- Costos indirectes: 3.00 %
- IVA: 21.00 %

## I Instal·lacions

### IC Calefacció, refrigeració, climatització i A.C.S.

#### ICS Sistemes de conducció d'aigua

**ICS051** U Grup hidràulic solar.
Estació de bombament solar, model AGS 10-2E "BOSCH", d'una línia, per a aplicació fins a 10 captadors solars (altura de la bomba 7 m), de 145x370x200 mm, amb bomba de circulació, manòmetre, vàlvula d'esfera amb termòmetre i antiretorn, claus d'omplert i buidatge, cabalímetre i connexió per a vas d'expansió.
Inclou: Replanteig. Col·locació. Connexionat. Comprovació del seu correcte funcionament.
Criteri d'amidament de projecte: Nombre d'unitats previstes, segons documentació gràfica de Projecte.
Criteri de mesura d'obra: Es mesurarà el nombre d'unitats realment executades segons especificacions de Projecte.

| Codi | Ut | Descripció | Rendiment | Preu | Import |
|---|---|---|---|---|---|
| mt38bos045aa | U | Estació de bombament solar, model AGS 10-2E "BOSCH", d'una línia, per a aplicació fins a 10 captadors solars (altura de la bomba 7 m), de 145x370x200 mm, amb bomba de circulació, manòmetre, vàlvula d'esfera amb termòmetre i antiretorn, claus d'omplert i buidatge, cabalímetre i connexió per a vas d'expansió. (material) | 1.000 | 490.00 | 490.00 |
| mo004 | h | Oficial 1ª calefactor. (mà d'obra) | 0.389 | 29.34 | 11.41 |
| mo103 | h | Ajudant calefactor. (mà d'obra) | 0.389 | 25.25 | 9.82 |
| % | % | Costos directes complementaris | 2 % | 511.23 | 10.22 |
|  |  | Costos directes |  |  | 521.45 |
