# Control centralitzat

- Propietat de l'arxiu: CYPE Ingenieros S.A.
- Format: FIEBDC-3/2016
- Programa: Generador de preus de la construcció. CYPE Ingenieros, S.A.
- Data: 04/07/2024
- Divisa: EUR
- Costos indirectes: 3 %
- IVA: 21 %

## I Instal·lacions

### IB Sistemes de climatització

#### IBB Sistema VRF (Bosch)

**IBB530** U Control centralitzat.
Control centralitzat, per a un màxim de 64 unitats interiors d'aire condicionat, model CC-TS "BOSCH", de 122x180x78 mm, amb funcions de control individual o col·lectiu de l'arrancada, parada i definició del mode de treball, funcions de bloqueig i limitació de controls remots i informació dels estats de funcionament, codis d'error i senyals d'avís de filtre brut.
Criteri de valoració econòmica: El preu no inclou la canalització ni el cablejat elèctric d'alimentació.
Inclou: Replanteig. Col·locació i fixació. Col·locació i fixació dels accessoris. Connexionat.
Criteri d'amidament de projecte: Nombre d'unitats previstes, segons documentació gràfica de Projecte.
Criteri de mesura d'obra: Es mesurarà el nombre d'unitats realment executades segons especificacions de Projecte.

| Codi | Ut | Descripció | Rendiment | Preu | Import |
|---|---|---|---|---|---|
| mt42bos620a | U | Control centralitzat, per a un màxim de 64 unitats interiors d'aire condicionat, model CC-TS "BOSCH", de 122x180x78 mm, amb funcions de control individual o col·lectiu de l'arrancada, parada i definició del mode de treball, funcions de bloqueig i limitació de controls remots i informació dels estats de funcionament, codis d'error i senyals d'avís de filtre brut. (material) | 1 | 525 | 525.000 |
| mo005 | h | Oficial 1ª instal·lador de climatització. (mà d'obra) | 1.287 | 29.34 | 37.761 |
| mo104 | h | Ajudant instal·lador de climatització. (mà d'obra) | 1.287 | 25.25 | 32.497 |
| % | % | Costos directes complementaris | 2 % | 595.258 | 11.905 |
|  |  | Costos directes |  |  | 607.163 |
