# Grup hidràulic solar

- Propietat de l'arxiu: CYPE Ingenieros S.A.
- Format: FIEBDC-3/2016
- Programa: Generador de preus de la construcció. CYPE Ingenieros, S.A.
- Data: 04/07/2024
- Divisa: EUR
- Costos indirectes: 3 %
- IVA: 21 %

## I Instal·lacions

### IC Calefacció, refrigeració, climatització i A.C.S.

#### ICS Sistemes de conducció d'aigua

**ICS051** U Grup hidràulic solar.
Estació de bombament solar, model AGS 10-2E "BOSCH", d'una línia, per a aplicació fins a 10 captadors solars (altura de la bomba 7 m), de 145x370x200 mm, amb bomba de circulació, manòmetre, vàlvula d'esfera amb termòmetre i antiretorn, claus d'omplert i buidatge, cabalímetre i connexió per a vas d'expansió.
Inclou: Replanteig. Col·locació. Connexionat. Comprovació del seu correcte funcionament.
Criteri d'amidament de projecte: Nombre d'unitats previstes, segons documentació gràfica de Projecte.
Criteri de mesura d'obra: Es mesurarà el nombre d'unitats realment executades segons especificacions de Projecte.

| Codi | Ut | Descripció | Rendiment | Preu | Import |
|---|---|---|---|---|---|
| mt38bos045aa | U | Estació de bombament solar, model AGS 10-2E "BOSCH", d'una línia, per a aplicació fins a 10 captadors solars (altura de la bomba 7 m), de 145x370x200 mm, amb bomba de circulació, manòmetre, vàlvula d'esfera amb termòmetre i antiretorn, claus d'omplert i buidatge, cabalímetre i connexió per a vas d'expansió. (material) | 1 | 490 | 490.000 |
| mo004 | h | Oficial 1ª calefactor. (mà d'obra) | 0.389 | 29.34 | 11.413 |
| mo103 | h | Ajudant calefactor. (mà d'obra) | 0.389 | 25.25 | 9.822 |
| % | % | Costos directes complementaris | 2 % | 511.235 | 10.225 |
|  |  | Costos directes |  |  | 521.460 |

## Recursos

**mt38bos045aa** U Estació de bombament solar
Dades tècniques: Cost energètic 0.853 MJ; Emissió de CO2 1.342 kg
Residus:
- embalatge: re150101 Envasos de paper i cartró. (component de residu); rendiment 1.579 kg; Codi LER 15 01 01; Massa de l'element 1 kg; Volum 0.001333 m3
